# Energetische Sanierung der Sporthalle Hellweg BS
Angebotsaufforderung (GAEB DA XML 3.3, DA83)
Projekt: 7104B-25
Währung: EUR
Erstellt mit: GXML Toolbox V3.3 R20220330, ORCA AVA 27 27.00.00, 05.02.2026

## Leistungsverzeichnis der Blitzschutzarbeiten
Leistungsverzeichnis der Blitzschutzarbeiten
  Gemäß DIN 18 384

Technische Vertragsbedingungen für Blitzschutzarbeiten

1.1
Allgemeine Vorbemerkungen

Für die Ausführung und Abrechnung der Arbeiten, Lieferungen und sonstigen zu bewirkenden Neben- leistungen gelten neben den Vergabe- und Ver- tragsbedingungen zum Leistungsverzeichnis folgende Bedingungen:
Die Preise für Lohn und Material dürfen zusammengezogen werden.

Versäumt der Auftragnehmer das Hinzuziehen der Bauleitung bei einem Aufmass, welches später nicht oder nur schwer nachgeprüft werden kann, werden die aus den Zeichnungen zu ermittelnden Massen der Abrechnung zugrundegelgt.

Eine Abnahme erfolgt erst, wenn soweit erforderlich, die zuständigen Aufsichtsbehörden die Anlage ohne Beanstandungen abgenommen haben.

Vor der endgültigen Abnahme ist das Bedienpersonal einzuweisen. Bei der endgültigen Abnahme müssen alle Bedienungs- und Wartungsunterlagen vorliegen.

Den Abrechnungen sind Revisionszeichnungen in 3-facher Ausfertigung sowie Schaltpläne in übersichtlichen Massstäben und Bedienungs- anleitungen beizufügen.

Diese Kosten sind einzukalkulieren.

Fehlende Bedienungs- und Wartungsunterlagen berechtigen den Auftraggeber eine Abnahme der Anlagen abzulehnen und die Unterlagen anderweitig erstellen zu lassen.

Für auftretende Schäden durch die Verzögerung haftet der Auftragnehmer.

Alle Auflagen sind mit der Bauleitung abzustimmen.

Werden besondere bauliche Massnahmen für den Einbau der Elektroanlagen erforderlich, so hat der Auftragnehmer dem Auftraggeber rechtzeitig alle erforderlichen Angaben zu machen.

Nach den geprüften und von der Bauleitung freigegebenen Montagezeichnungen ist die Montage durchzuführen.

Alle Montagezeichnungen müssen den Freigabevermerk der Bauleitung tragen.

Der Auftragnehmer übernimmt für die Ausführung und Funktion der Technik volle Gewährleistung.

Alle Anlagenteile müssen bei der Prüfung und Abnahme sichtbar und frei zugänglich sein.

1.1.1
Normen und Richtlinien

Maßgebend für die Ausführung der elektro- technischen Installationsarbeiten sind die Normen und Richtlinien.

Für Angebot, Ausführung und Abnahme der Anlagen sind vom Auftragnehmer folgende Unterlagen im Auftragsfalle als rechtsverbindliche Vertrags- bestandteile anzunehmen:

- die technischen Anschlussbedingungen des zuständigen
  EVU

- die einschlägigen VDE- und DIN-Vorschriften
  in der letztgültigen Fassung

- die VOB, Teil B und C

- die besonderen Vertragsbedingungen,
  zusätzlichen Vertragsbedingungen und
  zusätzlichen techn. Vorschriften

- die Vorschriften der Bauordnungsbehörde,
  Berufsgenossenschaften, Gewerbeordnung

- die Sondervorschriften der
  Brandschutzbehörde, Feuerversicherung oder
  TÜV

- die Unfallverhütungsvorschriften

- die im Bundesgebiet geltenden Gesetze,
  sonstige Vorschriften und Bestimmungen sowie
  die anerkannten Regeln der Technik, VDI usw.

- die DIN EN 62305 Teil 1-4 (DIN VDE 0185-305
  Teil1 - 4),DIN 18014, VDI, etc.

- die Bestimmungen und Verordnungen der
  Deutschen Telekom

- die Berechnungen des Architekten und die vom
  Architekten genehmigten Anlagezeichnungen

- die Zeichnung des Planers

- die Beschreibung der Leistung

Für die Einhaltung aller Vorschriften, Richtlinien, etc ist der Auftragnehmer allein verantwortlich.

1.2
Koordinierung

Eine ausreichende Koordinierung mit allen projektbeteiligten Firmen ist Voraussetzung.

1.3
Anträge an Behörden

Sämtliche zur kompletten Erstellung der Anlagen erforderlichen Anträge, Gesuche usw. sind rechtzeitig und eigenständig vom Auftragnehmer bei den zuständigen Behörden zu stellen. Über Gespräche mit den Behörden ist ein Protokoll anzufertigen und der Bauleitung zu übergeben.

1.4
Erklärung

Der Auftragnehmer erklärt hiermit ausdrücklich, durch örtliche Besichtigung der Baustelle sich über die Zu und Abfuhrgelegenheiten Gewissheit verschafft zu haben, den Schwierigkeitsgrad der auszuführenden Arbeiten zu kennen und mit allen gestellten Bedingungen des Auftraggebers einverstanden zu sein.

Technische Vorbemerkungen - Blitzschutzarbeiten

Mit den im Leistungsverzeichnis enthaltenen Angaben über Bauart, Bauteil, Baustoff und Abmessungen gelten auch der Herstellungsvorgang und -ablauf bis zur fertigen Leistung, unter Zugrundelegung der anerkannten Regeln der Technik und der Ausführungsbestimmungen der DIN-Normen als beschrieben.

Hierbei bedeutet Bauart:

Das Herstellen durch das Zusammenfügen der Baustoffe und Bauteile bis zur fertigen Leistung.

Kosten für das Inbetriebsetzen der Anlagen sind bei der Kalkulation zu berücksichtigen.

Erläuterungsbericht:

Bei der ausgeschriebenen Baumaßnahme handelt es sich um die Sanierung der Sporthalle der Hellweg-Grundschule, Am Hellweg 15, 59494 Soest-Ampen.

Die Maßnahme umfasst die Sanierung des Flachdaches der Sporthalle sowie die Sanierung des Flachdaches der Umkleiden und Nebenräume. Die Dachflächen erhalten eine äußere Blitzschutzanlage gemäß DIN VDE 0185-100 in Aluminiumausführung.

Erdungsanlage / Fundamenterder
Um das Gebäude wird ein Ringerder in die neu eingebaute Schotterschicht eingebracht.
In den Gebäudeecken sowie jeweils mittig auf den beiden Längsseiten werden Tiefenerder mit einer Mindestlänge von 3 m gesetzt.

Alle Anschlussfahnen für Ableitungen und Potentialausgleichsschienen sind in V4A-Edelstahl, Durchmesser 10 mm, auszuführen.
Die Verbindung des Ringerders erfolgt über eine Dichtmanschette für Rund- und/oder Flachleiter.

Anschlussfahnen sind an folgenden Stellen vorzusehen:
- an allen Hauptableitungen
- an allen Nebenableitungen (z. B. Regenfallrohre, Stahltreppen, Aufzugsschacht)
- an allen Elektro-Hauptverteilungen

Äußerer Blitzschutz

Der Neubau erhält eine äußere Blitzschutzanlage gemäß DIN VDE 0185-100.
Die Auffangleitungen werden in Aluminium, einschließlich aller erforderlichen Leitungsstützen und Halterungen, auf dem Flachdach montiert. Die Installation erfolgt gemäß Schutzklasse III im Raster 15 × 15 m.
Die Ableitungen werden aus Aluminium mit PVC-Mantel hinter bzw. an der Fassade geführt.
Alle Verbindungen und Anschlüsse sind gemäß DIN VDE 0185 mit Aluminium-, Edelstahl- oder feuerverzinkten Klemmen auszuführen.

Dachaufbauten und über Dach ragende Installationen (z. B. Lüftungsrohre, Schorn- steine, Antennen, Metallbauteile) sind in die Blitzschutzanlage einzubeziehen oder mit separaten Auffangeinrichtungen auszustatten.
Blechanschlüsse sind mit genieteten Anschluss- laschen herzustellen. Der für das Gebäude errechnete Trennungsabstand (s) zu Luft und Festmaterialien ist zwingend einzuhalten.

Photovoltaikanlage

Auf dem Dach wird eine ca. 30 kWp PV-Anlage errichtet, die vollständig innerhalb des Blitzkugelradius angeordnet wird.

Ausführungshinweise
- Mehrmalige Anfahrten der Baustelle zur Ausführung der Leistungen sind in den Einheitspreisen enthalten.
- Unterirdische Verbindungen und Anschlüsse sind mit einer Korrosionsschutzbinde zu versehen.
- Leitungen sind so zu befestigen, dass Korrosion dauerhaft verhindert wird.
- Überschläge durch Näherungen sind in jedem Fall auszuschließen.
- Vor Beginn der Arbeiten sind alle Leitungswege unaufgefordert mit der Bauleitung abzustimmen.
- Alle Trennstellen sind dauerhaft über Dach zu nummerieren; die Nummerierung ist in die Einheitspreise einzurechnen und in den Revisionsunterlagen zu übernehmen.
- Die angegebenen Gesamtlängen können ohne Preisänderung in verschiedenen Teillängen ausgeführt werden.
- Sämtliches Zubehör für die betriebsfertige Montage ist in die Einheitspreise einzukalkulieren.
- Ein Messprotokoll der ermittelten Erdungs- und Widerstandswerte ist nach Abnahme vorzulegen.

Die angebotenen Einheitspreise, einschließlich Rohstoffpreise für Kupfer und Aluminium, gelten als Festpreise. Änderungen der DEL-Notierung werden nicht berücksichtigt und müssen bereits in der Kalkulation eingearbeitet sein. Nachforderungen sind ausgeschlossen.

Geltende Vorschriften und Regelwerke
- DIN EN 62305-1 bis -4 (DIN VDE 0185-305-1 bis -4)
- Allgemeine Blitzschutzbestimmungen (ABB)
- VOB Teil B und C
- DIN 18384
- DIN 48801
- weitere einschlägige technische Regelwerke

## 01 Errichtung einer Blitzschutzanlage

### Titel 1 Blitzschutzanlage

#### Bereich 1.01 Fangeinrichtungen

**1.01.10 Oberleitung, Auffang-, Dach-, Ver-**
Oberleitung, Auffang-, Dach-, Verbindungs- und Anschlussleitung aus
Aluminium, Durchmesser 8 mm nach
DIN EN 62561-2 (VDE 0185-561-2)
einschließlich aller Leitungsstützen mit Halterungen für Flachdach, aus frostbeständigem Beton,
max. Abstand 0,9 m

Gebäudehöhe : bis 20 m

einschließlich aller Kreuz-, Verbindungs- und Abzweigklemmen liefern
und einschließlich Klein-, Isolier-
und Befestigungsmaterial fachgerecht
verlegen.
Menge: 261,000 m

**1.01.30 Auffangstange mit Verjüngung 16/10 mm**
Auffangstange mit Verjüngung 16/10 mm
Länge: ´3000 mm für Flachdächer mit
Betonfuß und Schutzunterlage einschließlich Anschlussklemme

komplett liefern und einschließlich
Klein-, Isolier- und Befestigungsmaterial fachgerecht montieren und
betriebsfertig anschließen.
Menge: 9,000 St

**1.01.40 Auffangstange 16 mm**
Auffangstange 16 mm
Länge: 2000 mm für Flachdächer mit
Betonfuß und Schutzunterlage einschließlich Anschlussklemme

komplett liefern und einschließlich
Klein-, Isolier- und Befestigungsmaterial fachgerecht montieren und
betriebsfertig anschließen.
Menge: 5,000 St

**1.01.50 Standfuß für FangFix-System min. 16 kg**
Standfuß für FangFix-System min. 16 kg

komplett liefern und einschließlich
Klein-, Isolier- und Befestigungsmaterial fachgerecht montieren und
betriebsfertig anschließen.
Menge: 14,000 St

#### Bereich 1.02 Ab- und Anschlussleitungen

**1.02.10 Ableitung aus Aluminium,**
Ableitung aus Aluminium,Ø 8 mm

nach DIN EN 50164-2 (DIN VDE 0185 Teil 202) einschließlich aller Leitungshalter
zur Befestigung an Regenfallrohren,
Mauerwerk, Beton oder anderen
Fassadenteilen auf Putz max.
Abstand 0,9 m

einschließlich aller Kreuz-, Verbindungs- und Abzweigklemmen liefern
und einschließlich Klein-, Isolier-
und Befestigungsmaterial fachgerecht
verlegen.
Menge: 19,000 m

**1.02.20 Ableitung aus Aluminium PVC Mantel,**
Ableitung aus Aluminium PVC Mantel,
Ø 8 mm nach DIN EN 50164-2
(DIN VDE 0185 Teil 202)einschließlich
Fräsen und Verschließen der Mauerschlitze

einschließlich aller Kreuz-, Verbindungs- und Abzweigklemmen liefern
und einschließlich Klein-, Isolier-
und Befestigungsmaterial fachgerecht
verlegen.
Menge: 58,000 m

#### Bereich 1.03 Erdeinführungen

**1.03.10 Erdeinführungsstange, Edelstahl V4A,**
Erdeinführungsstange, Edelstahl V4A,
mit Rundleiteranschluss Rd 8-10, mit
Trennstück und Fix-Kontakt-Klemme

Durchmesser :  16 mm
Länge  : 1500 mm

komplett liefern und einschließlich
Klein-, Isolier- und Befestigungsmaterial fachgerecht montieren und
betriebsfertig anschließen.
Menge: 12,000 St

**1.03.20 Stangenhalter für Fang- und Erdein-**
Stangenhalter für Fang- und Erdeinführungsstangen, Rd 16, mit Überleger
montiert mit 2 Sechskantschrauben
M 6 x 16, mit Innengewinde M 8 zum Aufschrauben, Zinkdruckguß, galv. verzinkt, Überleger und Schrauben aus
Stahl, feuerverzinkt

komplett liefern und einschließlich
Klein-, Isolier- und Befestigungsmaterial fachgerecht montieren.
Menge: 24,000 St

**1.03.30 Trennstück für Rd 8-10 und FL 30 mm FT**
Trennstück für Rd 8-10 und FL 30 mm FT

komplett liefern und einschließlich
Klein-, Isolier- und Befestigungsmaterial fachgerecht montieren.
Menge: 12,000 St

**1.03.40 Nummernschild zur ordnungsgemäßen Kenn-**
Nummernschild zur ordnungsgemäßen Kennzeichnung von Trennstellen an Leitungen,
Stangen.

liefern und einschließlich Klein-, Isolier- und Befestigungsmaterial fachgerecht montieren.
Menge: 12,000 St

#### Bereich 1.04 Sonstige Arbeiten

**1.04.10 Ringerder aus Flach-Edelstahl, V4A,**
Ringerder aus Flach-Edelstahl, V4A,
30 x 3,5 mm, nach DIN EN 50164-2
(DIN VDE 0185 Teil 202), in Erdgraben
verlegen

einschließlich aller Kreuz-, Verbindungs- und Abzweigklemmen liefern
und einschließlich Klein-, Isolier-
und Befestigungsmaterial fachgerecht
verlegen und montieren.
Menge: 125,000 m

**1.04.20 Schutzkappe gelb für Erdungsfahne**
Schutzkappe gelb für Erdungsfahne

liefern und einschließlich Klein-, Isolier- und Befestigungsmaterial fachgerecht montieren und betriebsfertig anschliessen.
Menge: 14,000 St

**1.04.30 Erder- und Wanddurchführung mit MV-Klemme NIRO**
Erder- und Wanddurchführung mit MV-Klemme NIRO (V4A)
Erder- und Wanddurchführung
zur druckwasserdichten Durchführung von Mauern und Wänden der Erd-/Potentialausgleichleiter, mit Gewindestange M10 aus NIRO Mit Druckwasserprüfung bis 1 bar, die eine Einbausituation bis zu einer Tiefe von 10 m gegenüber stehendem Wasser darstellt Durchführungslänge (l2): 100-300 mm
Werkstoff Teller: NIRO (V4A)
ASTM / AISI:  : 316Ti / 316L / 316
Kurzschlussstrom (AC 50 Hz / DC)
  (1 s; = 300 °C): 2,7 kA
Normenbezug: DIN EN 62561-1

‘Angebotenes Fabrikat:.........................

  Typ:.........................
  (vom Bieter einzusetzen)
Menge: 1,000

**1.04.40 Anschluss an Metallkonstruktionen,**
Anschluss an Metallkonstruktionen,
Blechabdeckungen, Dachfenstern, Dachrinnen Entlüftern usw. über Schraub-
oder Klemmverbindungen an die Leitungen
der Blitzschutzanlage

liefern und einschließlich Klein-, Isolier- und Befestigungsmaterial fachgerecht montieren und betriebsfertig anschliessen.
Menge: 20,000 St

**1.04.50 Dehnungsstück zum Ausgleich von**
Dehnungsstück zum Ausgleich von
temperaturbedingten Längenänderungen bei Leitungslänge über
20 m, aus Rundleiter Rd8-Aluminium

liefern und einschließlich Klein-, Isolier- und Befestigungsmaterial fachgerecht montieren und betriebsfertig anschliessen.
Menge: 4,000 St

**1.04.60 Fahrbare Gelenkhubbühne, selbstständig**
Fahrbare Gelenkhubbühne, selbstständig
fahrbar, mit Arbeitskorb inkl. Steuerung.

Arbeitshöhe: ca. 10m

Hinweis: Der Einheitspreis ist pro
Tag anzugeben.
Menge: 1,000 St

**1.04.70 Abnahme der Blitzschutzanlage, ein-**
Abnahme der Blitzschutzanlage, einschließlich Erstellung eines Meßprotokolles mit Auflistung der gemessenen
Widerstandswerte und Ausarbeitung eines
Prüfprotokolles mit maßstabgerechter
Zeichnung in dreifacher Ausfertigung.
Menge: 1,000 St

*Hinweis: Hinweis:*
Hinweis:
--------
Stunden eines Facharbeiters/Helfers/
Auszubildenden auf Nachweis für die
von der Bauleitung angeordneten Lohnarbeiten, welche durch Stunden- und
Materialnachweise von der Bauleitung
anzuerkennen sind.
Versäumt es der Auftragnehmer, die
Stundennachweise rechtzeitig anzuerkennen zu lassen, so werden die
aufgeführten Stunden und Materialien
bei der Abrechnung nicht berücksichtigt!

Der angegebene Verrechnungssatz enthält:
- Lohn- und Gehaltskosten
- Lohn- und Gehaltsnebenkosten
- Sozialkassenbeiträge
- Gemeinkostenanteile
- Gewinn
- Fahrtkostenbeiträge
- Auslösungen

**1.04.80 Facharbeiterstunden, s.w.v.**
Menge: 10,000 St

**1.04.90 Helferstunden, s.w.v.**
Menge: 10,000 St

**1.04.100 Revisionsunterlagen**
Revisionsunterlagen
diese bestehen aus:

- Abnahmeprotokoll,

- Bautageberichte,

- Schriftliche Bestätigung über die
  Mängelbeseitigung des Abnahmeprotokolles,

- Fachbauleiterbescheinigung,

- Einweisungsprotokoll (gegengezeichnet),

- Zeichnungen (Grundrisse, Schaltpläne,
  Stromlaufpläne allpolig, Übersichtsschaltbilder),

- Meßprotokolle,

- Bedienungsanleitungen,

- Fabrikats- und Ersatzteillisten und

- Wartungsanweisungen, etc.

Diese v. g. Unterlagen sind 2-fach in
Ordnern (Farbe blau, Breite 8 cm) zu
übergeben. Alle Ausführungszeichnungen
sind im dwg-, dxf- und pdf-Format, die
Dokumentation im pdf-Format auch auf
USB-Stick 3-fach und per Downloadlink zu übergeben.
Menge: 1,000 St
